# Stadt Bad Schwartau
Angebotsaufforderung (GAEB DA XML 3.2, DA83)
Projekt: SBS
Währung: EUR
Erstellt mit: GXML Toolbox V3.3 R20230829, iTWO_64 V25.0.650, 26.08.2026

## 26-201 Kanalbau RW+SW
Datum: 26.08.2026

### Bereich 1 Baustelleneinrichtung/Verkehrssicherung

*Hinweis: Baustelleneinrichtung*
Die Position 1.1.10 wird zu 50 % nach Beginn der Baustelle und zu 50 % nach Beendigung der Baustelle abgerechnet.

#### Abschnitt 1.1 Baustelleneinrichtung/Baudokumentation

**1.1.10 Einrichten, Vorhalten und Räumen der Baustelle**
*** Pauschalposition
Anfuhr, Auf- und Abladen, Einrüsten und Umbauen aller
für die vertragsgemäße Durchführung der Bauleistung erforder- lichen Anlagen und Einrichtungen mit allen dazugehörigen Geräten, Maschinen, Werkzeugen und sonstigen Betriebsmitteln, Einrichtungen der Beleuchtung und  Absperrung der Baustelle, Sanitäreinrichtungen, soweit erforderlich für die Bauzeit. Einrichtung der Entnahmestellen für Wasser und Strom, das Heranbringen von Wasser und Strom von den vom AN eingerichteten Entnahmestellen bis zu den jeweiligen Anschlussstellen auf der Baustelle, einschließlich Gebühren, allgemeine technische Bearbeitung, sowie Bauleitung.
Kosten für Vorhalten, Unterhalten und Betreiben der Geräte, Anlagen und Einrichtungen einschließlich Mieten, Gebühren und dergleichen sind ebenfalls in dieser Position zu brücksichtigen.
Vorhalten und bedarfsweise Einsatz der erforderlichen Sicherheitsausrüstung wie Gasspürpumpe, explosionsgeschützte Lampen, Rettungsgurte, Rettungsleine, Dreibock, etc.

Abfuhr, Auf- und Abladen aller Geräte, Anlagen und
Einrichtungen, die für die Bauausführung erforderlich
waren. Abbau der Beleuchtungs- und
Absperreinrichtungen, Entfernen der für die Entnahme
von Wasser und Strom erforderlichen Entnahmestellen,
Aufräumen und Rekultivieren des in Anspruch genommenen
Geländes außerhalb des zur Verfügung gestellten
Arbeitsstreifens und Abgeltung aller Ansprüche Dritter
durch Entschädigung.
Weiterhin sind sämtliche Schächte und Straßenabläufe, sowie der vorhandene Mischwasserkanal komplett zu reinigen und das Räumgut ist ordnungsgemäß zu entsorgen.

‑
Menge: 1,000 psch

**1.1.20 Bestandspläne**
*** Pauschalposition
Erstellung von Bestandsplänen inkl. notwendigen Vermessungsleistungen für die ausgeführten Kanalbauarbeiten.
Hierzu zählen u.a.:

-  Lage- und Höhe aller Schachtsysteme inkl. Zu-/Abläufe
-  Lage und Höhe der Kanäle
-  Lage und Höhe aller Anschlussleitungen mit Maßen

Auch der Bezug auf Straßenränder, Bordkanten u. ä. ist in den Plänen dazustellen.

Zu erstellen ist ein Lageplan im Maßstab 1:100
Die der Ausschreibung zugrundeliegenden Planunterlagen können als Basis digital übergeben und entsprechend genutzt werden.

Der Bestand ist im ETRS89-UTM-System einzumessen. Der Bestandsplan ist digital im Autocad-Format (min. Vers. 2000) und im PDF-Format abzugeben.

Neben der digitalen Übergabe sind zwei Papiersätze zu übergeben
Menge: 1,000 psch

**1.1.30 Baudokumentation**
*** Pauschalposition
Baudokumentation in Papierformat 1-fach im Ordner und digital auf USB-Stick erstellen und übergeben.

Die Baudokumentation enthält:
- sämtliche Bautagesberichte
- Nachweise über die Plattendruckversuche
- Lieferscheine
- Wiegenoten
- Ergebnisse der Bodenbeprobungen
- Stundenzettel
- Dichtheitnachweis Rohrleitungen / RRR
- Lichtbildnachweise (20 Stck) -  offene
  Baugrube mit erkennbaren Leitungsverlauf
Menge: 1,000 psch

**1.1.40 Suchgräben bis 1,50**
Suchgraben zur Feststellung von Versorgungsleitungen im wesentlichen in Handarbeit, nach Anordnung der örtlichen Bauaufsicht des "AG" durchführen, einschl. Bodenaushub, Sichern der Baugrubenwände, Verfüllen und Verdichten der Baugrube, einschl. aller zur zweifelsfreien Lagebestimmung erforderlichen Leistungen.
Liefern von verdichtungsfähigem Füllboden, Entsorgung von nicht wiedereinbaufähigen Böden und Wasserhaltungsarbeiten sind in dieser Position zu berücksichtigen.
Evtl. entstandene Schäden an Versorgungsleitungen sind unverzüglich zu melden und deren Beseitigung geht zu Lasten des AN.

Tiefe des Suchgrabens bis 1,50 m.
Menge: 10,000 m

**1.1.50 Suchgräben bis 2,00**
wie Vorposition, nur

Tiefe des Suchgrabens bis 2,00 m.
Menge: 10,000 m

#### Abschnitt 1.2 Verkehrssicherung

*Hinweis: Verkehrssicherung / Umleitung*
HINWEIS zur Verkehrssicherung / Umleitung

Im Bereich des Straßenzug Töpferberg wird eine Vollsperrung nach Regelplan B I/15 eingerichtet.

Im Bereich der Eutiner Straße (Landestraße) wird eine abschnittweise halbseitige Sperrung mit Unterstützung einer LSA  einzurichten sein, welche für die versch. Baubereiche mehrfach umzustellen ist.

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
**1.2.10 Verkehrszeichenplan erstellen**
Erstellung eines Verkehrszeichenplanes gem. §45.6 StVO incl. Ortstermin, Genehmigungsverfahren und aller anfallenden Verwaltungsgebühren des zuständigen Straßenverkehrsamtes bzw. Ordnungsamtes und Vervielfältigungen für die Einholung der verkehrsrechtlichen  Anordnung.
Der Verkehrszeichenplan ist der Verkehrsaufsicht des zuständigen Straßenverkehrsamtes bzw. Ordnungsamtes in erforderlicher Anzahl zur Genehmigung vorzulegen.
Der Verkehrszeichenplan gilt für die gesamte Baustelle einschließlich der gegebenfalls erforderlichen Umleitungsbeschilderung.
Die Beschaffung der erforderlichen Planunterlagen erfolgt durch den AN, einschl. der hierfür anfallenden Kosten und Gebühren.

Die Vergütung für die eigentliche Einholung der verkehrsrechtlichen Anordnung erfolgt gesondert über die nachfolgende Position.
Menge: 1,000 Stck

**1.2.20 Verkehrsrechtliche Anordnung einholen**
Einholen einer verkehrsrechtlichen Anordnung für die Baustellenbeschilderung und -sicherung.
Die verkehrsrechtliche Anordnung ist mindestens 2 Wochen vor dem festgelegtem Baubeginn bei dem zuständigen Straßenverkehrsamt bzw. Ordnungsamtes  einzuholen und dem AG vorzulegen. Die Gebühr für das Einholen der verkehrsrechtlichen Anordnungen sind in dieser Position einzukalkulieren.
Menge: 1,000 Stck

**1.2.30 Hinweistafeln aufstellen**
Hinweistafeln als weiträumiger Hinweis aufstellen, unterhalten und wieder abbauen.
Tafelgröße ca. 1,25 * 2,00 m.
Aufstellvorrichtung nach Wahl des AN.
Aufstellhöhe min. 1,5 m UK Schild.
Material verbleibt im Eigentum des AN.
Aufstellung auf z:B. A7/A23/B77, etc.
In dieser Position sind die entsprechenden Einholungen der Aufstellgenehmigungen und Verkehrssicherungen während der Aufstellung zu berücksichtigen.
Menge: 4,000 St

**1.2.40 StVO-Beschilderung**
StVo-Beschilerung nach besondere Anweisung der Verkehrsbehörde aufstellen, unterhalten und abbauen.
Schilder der Größe 2
Aufstellvorrichtung nach Wahl des AN.
Material verbleibt im Eigentum des AN

Diese Position gilt nur wenn zusätzliche Beschilderungen als Ergänzung zu der genehmigten Beschilderung aufzustellen sind.
Menge: 20,000 St

**1.2.50 Transportable Grabenbrücke liefern, einbauen und entfernen**
Transportable Grabenbrücke zur Sicherung der fußläufigen Begehbarkeit von anliegenden Grundstücken  liefern, einbauen und nach Beendigung der Maßnahme wieder entfernen.

Grabenbrücke (Material Aluminum/verz. Stahl) einschl. Geländer mit folgenden Mindestabmessungen liefern und während der gesamten Baumaßnahme vorhalten:
Länge: ca. 2,00-2,20m
Durchgangsbreite: ca. 1,00-1,20m
Geländerhöhe: mind. 1,0m

Einschl. der erforderlichen Nebenarbeiten.
Menge: 2,000 St

**1.2.60 Transportable Grabenbrücke umsetzen**
Transportable Grabenbrücke der Vorposition je nach Baufortschritt und Erfordernis innerhalb der Baustelle aufnehmen und umsetzen.
Menge: 2,000 St

**1.2.70 Absperrschrankengitter aufstellen, vorhalten und beseitigen**
Absperrschrankengitter gem. RSA 21 aufstellen und beseitigen, für die gesamte Bauzeit vorhalten, warten und betreiben. Vorübergehende Sicherungsmaßnahmen durchführen. 70 v.H. des Preises werden nach Aufstellen, der Rest nach Beseitigen vergütet.

Absperrschrankengitter mit Aufstellvorrichtung ohne Warnleuchten nach Maßgabe der verkehrsrechtlichen Anordnung aufstellen. Mit retroreflektierender Folie der Klasse RA2.
Menge: 80,000 m

**1.2.80 Absperrschrankengitter umsetzen**
Absperrschrankengitter der Vorposition im Baustellenbereich aufnehmen und gem. RSA21 und Anpassung der verkehrsrechtlichen Anordnung aufstellen.
Menge: 40,000 m

**1.2.90 Absperrschrankengitter mit Warnleuchten (rot) aufstellen, vorhalten und beseitigen**
Absperrschrankengitter gem. RSA 21 aufstellen und beseitigen, für die gesamte Bauzeit vorhalten, warten und betreiben. Das Umsetzen wird über die Position "Absperrschrankengitter umsetzen" vergütet. Vorübergehende Sicherungsmaßnahmen durchführen. 70 v.H. des Preises werden nach Aufstellen, der Rest nach Beseitigen vergütet.

Absperrschrankengitter mit Aufstellvorrichtung und 5 roten Warnleuchten nach Maßgabe der verkehrsrechtlichen Anordnung aufstellen. Mit retroreflektierender Folie der Klasse RA2.

Absperrschrankengitter mit einer Länge von 2,5m.

Energieversorgung nach Wahl des AN.
Menge: 4,000 Stck

**1.2.100 Absperrschrankengitter mit Warnleuchten (gelb) aufstellen, vorhalten und beseitigen**
Wie Vorposition, jedoch mit bis zu 3 gelben Warnleuchten einseitig, gelbes Dauerlicht.

Absperrschrankengitter mit einer Länge von 2,5m.

Energieversorgung nach Wahl des AN.
Menge: 4,000 Stck

**1.2.110 Absperrschrankengitter mit Warnleuchten umsetzen**
Absperrschrankengitter mit Warnleuchten der Vorpositionen im Baustellenbereich aufnehmen und gem. RSA21 und Anpassung der verkehrsrechtlichen Anordnung aufstellen.
Menge: 4,000 Stck

**1.2.120 Leitbake aufstellen, vorhalten, beseitigen**
Leitbake gem. RSA 21 aufstellen und beseitigen, für die Bauzeit vorhalten, warten und betreiben. Vorübergehende Sicherungsmaßnahmen durchführen. 70 v.H. des Preises werden nach Aufstellen, der Rest nach Beseitigen vergütet.

Leitbake Zeichen 605-12, 605-13, 605-22, 605-2 gem. TL Leitbaken mit Aufstellvorrichtung mit Warnleuchten nach Maßgabe der verkehrsrechtlichen Anordnung aufstellen.

Mit retroreflektierender Folie der Klasse RA2.
Menge: 30,000 Stck

**1.2.130 temporäre LSA liefern und vorhalten**
Temporäre Lichtsignalanlage mit automatischer Steuerung.
Typ C, verkehrsabhängige Steuerung inkl. Akkubetrieb liefern aufbauen, betreiben und nach Beendiung wieder abbauen und abfahren. Das umsetzen wird über eine Zulageposition vergütet. Ein Stromanschluss steht nicht zur Verfügung.

Zwei Masten mit Signalanlage mit Verbindung über Funk,
Abstandsmaß: bis zu ca. 100 m

Nach Vorhaltung und Unterhaltung der Verkehrssicherungs- einrichtungen sind alle Anlagen wieder komplett aufzunehmen und abzufahren.
Menge: 1,000 Stck

**1.2.140 LSA umsetzen als Zulage**
LSA abbauen, laden, umsetzen und am neuen Bauabschnitt wieder aufbauen. Als Zulage zur Vorposition.
Menge: 2,000 Stck

**1.2.150 Temporäre Gelbmarkierung**
Temporäre Gelbmarkierung als Längsmarkierung gemäß ZTV-M 2 als Schmalstrich herstellen.
Markierung : Breite = 12 cm
durchgehend

Selbstklebend, gelb, reflektierend,

verkleben und nach Beendigung der Baumaßnahme wieder aufnehmen.
Menge: 50,000 m

### Bereich 2 Straßenbauarbeiten

#### Abschnitt 2.1 Oberflächenaufbruch und -wiederherstellung

**2.1.10 Mutterboden/Rasen aufnehmen und wiedereinbauen**
Mutterboden/Oberboden aufnehmen, im Baufeld zwischenlagern und wieder einbauen. Rasenansaat und einmaliges wässern ist hier einzukalkulieren.

Dicke bis zu 15 cm
Menge: 150,000 m²

**2.1.20 Baumstubben ausbauen und entsorgen**
Baumstubben; Stammdurchmesser i.M. 0,60m, inkl. Wurzelwerk bis ca. 0,5 m unter GOK ausbauen und entsorgen

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Menge: 4,000 Stck

**2.1.30 Bituminöse Befestigung schneiden**
Bituminöse Befestigung mit Mitteln und nach Wahl des AN schneiden.

Asphaltdicke i.M. 15 cm; max 20 cm
Menge: 100,000 m

**2.1.40 Bituminöse Befestigung aufnehmen**
Bituminöse Befestigung mit Mitteln nach Wahl des AN und komplett aufnehmen.

Aufbruchgut ist gem. Kreislaufwirtschaftsgesetz fachgerecht zu entsorgen.

Asphalt der Verwertungsklasse A mit einem
PAK Gehalt <25 mg/kg

Dicke i.M. 15 cm (max 20 cm)

Nachweis der Entsorgungsmassen über Bilddokumentation und Wiegenoten.
Menge: 100,000 t

**2.1.50 Bituminöse Befestigung aufnehmen, Überstärke, Zulage**
Bituminöse Befestigung wie Vorposition aufnehmen, jedoch in Überstärke als Zulage zur Vorposition

Nachweis der Entsorgungsmassen über Bilddokumentation und Wiegenoten.
Menge: 10,000 t

**2.1.60 Plattenbeläge und sonstige Kleinflächen aufnehmen und wiedereinbauen**
Betonpflaster, Plattenbeläge, Rasengittersteine und versch. Oberflächen und sonstige Kleinstflächen usw. im Bereich der Gehwege, Grundstückszuwegungen und Grundstückszufahrten aufnehmen und wiedereinbauen.
Menge: 20,000 m²

**2.1.70 Bordanlagen aufnehmen und zwischenlagern**
Bordanlagen aus Natursteinen in verschiedenen Abmessungen  inkl. Betonfundament aufnehmen und zwischenlagern.
Menge: 40,000 m

**2.1.80 Bordanlage säubern und in Beton setzen**
ausgebaute Naturbordanlage von Betonresten und sonstigen Anfahtungen befreien/säubern und neu fachgerercht in Betonfundament setzen.

Einlegen von Dichtstreifen je Bordsteinstoß.
Gerade Steine Länge 100 cm und 50 cm.
Rückenstütze bis 12 cm unter Oberkante Bordstein.
Fundament und Rückenstütze aus Beton C20/25.
Rückenstütze mind. 15cm breit in Schalung herstellen. Fundament mind. 20cm dick.
Bordsteine nach DIN 18318 höhen- und fluchtgerecht auf Betonfundament setzen.
Menge: 40,000 m

**2.1.90 Rasenbordstein RBS 15x25 aus Beton liefern und setzen**
Rasenbordstein RBS 15x2, 5 cm Stärke aus Beton liefern und setzen
Einlegen von Dichtstreifen je Bordsteinstoß.
Gerade Steine Länge 100 cm und 50 cm.
Rückenstütze bis 12 cm unter Oberkante Bordstein.
Fundament und Rückenstütze aus Beton C20/25.
Rückenstütze mind. 15cm breit in Schalung herstellen. Fundament mind. 20cm dick.
Bordsteine nach DIN 18318 höhen- und fluchtgerecht auf Betonfundament setzen.
Menge: 5,000 m

**2.1.100 Rasengitterstein liefern und einbauen**
Schotterrasen liefern und einbauen. Baustoffgemisch bestehend aus Naturschottertragschicht C100/0 mit 0/45 Körnung mit 20 % Oberbodenbeimengung zur Aufnahme einer Rasenansaat lagegerecht auf vorbereiteten Planum aufbringen und abrütteln.

Rasensaat; Landschaftsrasen ohne besondere Eigenschaften nach Herstellung der Schotterasenschicht aufbringen und wässern.

Zweimaliges wässern ist hier einzukalkulieren.
Menge: 40,000 m²

**2.1.110 Rückschnitt bituminöse Befestigung**
Bituminöse Befestigung mit Mitteln und nach Wahl des AN schneiden.

Asphaltdicke i.M. 7 cm; max 15 cm

Die Aufnahme und die Entsorgung des Rückschnitts wird über eine gesonderte Position abgerechnet.
Menge: 110,000 m

**2.1.120 Anschluss an vorh. Asphalt herstellen**
Nahtflanken mit einem polymermodifizierten Bitumen volldeckend anstreichen oder anspritzen als Vorbereitung für den Anschluss der Asphaltschichten "heiß" an den Bestand "kalt".

Bindemittelmenge 50 g/m.
Menge: 110,000 m

**2.1.130 Anschlüsse mit Dichtungsband- Fahrbahn**
Anschlüsse an bestehende Decke oder Bauteil in der Stärke der Asphaltdecke mit schmelzbarem Bitumen- Dichtungsband herstellen. Vor dem Einbau der Deckschicht vorhandene Wandung säubern, soweit erforderlich trocknen und mit Voranstrich versehen. Nach dem Trocknen des Voranstriches, Dichtungsband an der zu verklebenden Seite leicht anschmelzen und an die Wandung gleichmäßig anpressen. Die Herstellerangaben sind einzuhalten.
Anschluß längs und quer
Dicke der Deckschicht = 4 cm
Breite des Dichtungsbandes = 8 mm
Menge: 60,000 m

*Hinweis: Straßenaufbau Bk 3,2; Fahrbahn Eutiner Straße/Riesebusch*

**2.1.140 Frostschutzschicht FSS 0/45 herstellen, d=35cm**
Frostschutzschicht FSS aus Natursteinmaterial liefern, einbauen und verdichten, einschl. Herstellung des verdichteten Feinplanums auf dem anstehendem Untergrund, Körnung 0/45 mm.

Güteüberwachtes Baustoffgemisch für Frostschutz- bzw. Schottertragschichten gemäß TL SoB-StB / ZTV SoB-StB in aktueller Fassung liefern und einbauen.

Verformungsmodul EV2 auf der Oberfläche:  80 MN/m²

Einbaudicke:  35 cm

Die Abrechnung erfolgt nach Quadratmeter. Die Einbaustärke ist durch Wiegenoten und Bilddokumentation nachzuweisen.
Menge: 40,000 m²

**2.1.150 Schottertragschicht STS 0/32 herstellen, d=15cm**
Schottertragschicht STS aus Natursteinmaterial liefern, einbauen und verdichten, einschl. Herstellung des Feinplanums auf dem anstehendem Untergrund, Körnung 0/32 mm. Anteil der gebrochenen Körner C100/0

Güteüberwachtes Baustoffgemisch für Frostschutz- bzw. Schottertragschichten gemäß TL SoB-StB / ZTV SoB-StB in aktueller Fassung liefern und einbauen.

Verformungsmodul EV2 auf der Oberfläche: 120 MN/m²

Einbaudicke:  15 cm

Die Abrechnung erfolgt nach Quadratmeter. Die Einbaustärke ist durch Wiegenoten und Bilddokumentation nachzuweisen.
Menge: 40,000 m²

**2.1.160 Asphalttragschicht AC 22 TS, d=12 cm; Bk 3,2; Handeinbau**
Asphalttragschicht aus Asphalttragschichtmischgut AC 22 TS liefern und einbauen.

Asphaltmischgut gem. TL Asphalt- StB / ZTV Asphalt- StB in aktueller Fassung liefern und einbauen.

Einbaudicke:  12 cm
Bindemittel:  50/70
Grobe Gesteinskörnung: Kategorie C 50/30

Nachweis über Flächenaufmaß
Menge: 10,000 t

**2.1.170 Bitumenemulsion aufsprühen Bk1,8 bis Bk3,2**
Bitumenemulsion zur Herstellung des Schichtenverbundes aufsprühen.
Auf Verkehrsflächen der Belastungsklassen Bk 1,8 bis
Bk3,2.
Unterlage = Asphaltbefestigung, frisch.
Mit Rampenspritzgerät in voller Fahrbahnbreite
Bindemittel = C60BP1-S
Bindemittelmenge = 200 g/m2.
Menge: 40,000 m²

**2.1.180 Asphaltbinderschicht AC 16 BS herstellen, d=6cm; Handeinbau**
Asphaltbinderschicht aus Asphaltbinderschichtmischgut AC 16 BS liefern und einbauen.

Asphaltmischgut gem. TL Asphalt- StB / ZTV Asphalt- StB in aktueller Fassung liefern und einbauen.

Einbaudicke:  6 cm
Bindemittel:  25/55-55A
Grobe Gesteinskörnung: Kategorie C 95/1

Nachweis über Flächenaufmaß
Menge: 8,000 t

**2.1.190 Bitumenemulsion aufsprühen Bk1,8 bis Bk3,2**
Bitumenemulsion zur Herstellung des Schichtenverbundes aufsprühen.
Auf Verkehrsflächen der Belastungsklassen Bk 1,8 bis
Bk3,2.
Unterlage = Asphaltbefestigung, frisch.
Mit Rampenspritzgerät in voller Fahrbahnbreite
Bindemittel = C60BP1-S
Bindemittelmenge = 300 g/m2.
Menge: 40,000 m²

**2.1.200 Asphaltbeton AC 11 DS d= 4 cm; Bk 3,2; Handeinbau**
Asphaltdeckschicht aus Asphaltdeckschichtmischgut AC 11 D S liefern und einbauen.

Asphaltmischgut gem. TL Asphalt- StB / ZTV Asphalt- StB in aktueller Fassung liefern und einbauen.

Einbaudicke:  4 cm
Bindemittel:  25/55-55A
Grobe Gesteinskörnung: C 90/1
Natürliche Aufhellung:  35 %

Nachweis über Flächenaufmaß
Menge: 4,000 t

**2.1.210 Abstreumaterial aufbringen; überschüssiges Material abkehren**
Abstreumaterial liefern und gleichmäßig maschinell auf die heiße Oberfläche der Deckschicht aufbringen und einwalzen.

Abstreumaterial:  Edelsplitt 1/3, leicht mi
  Bindemittel umhüllt.
Aufstreumenge:  0,5 - 1,0 kg/m²

Nicht gebundenes Material in Eigentum des AN übernehmen und von der Baustelle durch Abkehren  entfernen.
Menge: 40,000 m²

*Hinweis: Straßenaufbau Bk 1,0; Fahrbahn Töpferberg*

**2.1.220 Frostschutzschicht FSS 0/45 herstellen, d=35cm**
Frostschutzschicht FSS aus Natursteinmaterial liefern, einbauen und verdichten, einschl. Herstellung des verdichteten Feinplanums auf dem anstehendem Untergrund, Körnung 0/45 mm.

Güteüberwachtes Baustoffgemisch für Frostschutz- bzw. Schottertragschichten gemäß TL SoB-StB / ZTV SoB-StB in aktueller Fassung liefern und einbauen.

Verformungsmodul EV2 auf der Oberfläche:  80 MN/m²

Einbaudicke:  35 cm

Die Abrechnung erfolgt nach Quadratmeter. Die Einbaustärke ist durch Wiegenoten und Bilddokumentation nachzuweisen.
Menge: 220,000 m²

**2.1.230 Schottertragschicht STS 0/32 herstellen, d=15cm**
Schottertragschicht STS aus Natursteinmaterial liefern, einbauen und verdichten, einschl. Herstellung des Feinplanums auf dem anstehendem Untergrund, Körnung 0/32 mm. Anteil der gebrochenen Körner C100/0

Güteüberwachtes Baustoffgemisch für Frostschutz- bzw. Schottertragschichten gemäß TL SoB-StB / ZTV SoB-StB in aktueller Fassung liefern und einbauen.

Verformungsmodul EV2 auf der Oberfläche: 120 MN/m²

Einbaudicke:  15 cm

Die Abrechnung erfolgt nach Quadratmeter. Die Einbaustärke ist durch Wiegenoten und Bilddokumentation nachzuweisen.
Menge: 220,000 m²

**2.1.240 Asphalttragschicht AC 22 TN, d=10 cm; Bk 1,0**
Asphalttragschicht aus Asphalttragschichtmischgut AC 22 TN liefern und einbauen.

Asphaltmischgut gem. TL Asphalt- StB / ZTV Asphalt- StB in aktueller Fassung liefern und einbauen.

Einbaudicke:  10 cm
Bindemittel:  70/100
Grobe Gesteinskörnung: Kategorie C 50/30

Nachweis über Flächenaufmaß
Menge: 220,000 m²

**2.1.250 Asphalttragschicht AC 22 TN, d=10 cm; Bk 1,0; Handeinbau**
wie Vorposition, nur Handeinbau
Menge: 5,000 t

**2.1.260 Bitumenemulsion aufsprühen Bk0,3 bis 1,8**
Bitumenemulsion zur Herstellung des Schichtenverbundes aufsprühen.
Auf Verkehrsflächen der Belastungsklassen Bk 0,3 bis
Bk 1,8.
Unterlage = Asphaltbefestigung, frisch.
Mit Rampenspritzgerät in voller Fahrbahnbreite
Bindemittel = C40BF1-S
Bindemittelmenge = 300 g/m2.
Menge: 220,000 m²

**2.1.270 Asphaltbeton AC 11 DN d= 4 cm; Bk 1,0**
Asphaltdeckschicht aus Asphaltdeckschichtmischgut AC 11 D N liefern und einbauen.

Asphaltmischgut gem. TL Asphalt- StB / ZTV Asphalt- StB in aktueller Fassung liefern und einbauen.

Einbaudicke:  4 cm
Bindemittel:  50/70
Grobe Gesteinskörnung: C 90/1
Natürliche Aufhellung:  35 %

Nachweis über Flächenaufmaß
Menge: 220,000 m²

**2.1.280 Asphaltbeton AC 11 DN d= 4 cm; Bk 1,0 Handeinbau**
wie Vorposition, nur Handeinbau
Menge: 2,000 t

**2.1.290 Abstreumaterial aufbringen; überschüssiges Material abkehren**
Abstreumaterial liefern und gleichmäßig maschinell auf die heiße Oberfläche der Deckschicht aufbringen und einwalzen.

Abstreumaterial:  Edelsplitt 1/3, leicht mi
  Bindemittel umhüllt.
Aufstreumenge:  0,5 - 1,0 kg/m²

Nicht gebundenes Material in Eigentum des AN übernehmen und von der Baustelle durch Abkehren  entfernen.
Menge: 220,000 m²

*Hinweis: Straßenaufbau Bk 0,3; Gehweg Töpferberg*

**2.1.300 Frostschutzschicht FSS 0/45 herstellen, d=35cm**
Frostschutzschicht FSS aus Natursteinmaterial liefern, einbauen und verdichten, einschl. Herstellung des verdichteten Feinplanums auf dem anstehendem Untergrund, Körnung 0/45 mm.

Güteüberwachtes Baustoffgemisch für Frostschutz- bzw. Schottertragschichten gemäß TL SoB-StB / ZTV SoB-StB in aktueller Fassung liefern und einbauen.

Verformungsmodul EV2 auf der Oberfläche:  80 MN/m²

Einbaudicke:  35 cm

Die Abrechnung erfolgt nach Quadratmeter. Die Einbaustärke ist durch Wiegenoten und Bilddokumentation nachzuweisen.
Menge: 40,000 m²

**2.1.310 Schottertragschicht STS 0/32 herstellen, d=15cm**
Schottertragschicht STS aus Natursteinmaterial liefern, einbauen und verdichten, einschl. Herstellung des Feinplanums auf dem anstehendem Untergrund, Körnung 0/32 mm. Anteil der gebrochenen Körner C100/0

Güteüberwachtes Baustoffgemisch für Frostschutz- bzw. Schottertragschichten gemäß TL SoB-StB / ZTV SoB-StB in aktueller Fassung liefern und einbauen.

Verformungsmodul EV2 auf der Oberfläche: 120 MN/m²

Einbaudicke:  15 cm

Die Abrechnung erfolgt nach Quadratmeter. Die Einbaustärke ist durch Wiegenoten und Bilddokumentation nachzuweisen.
Menge: 40,000 m²

**2.1.320 Asphalttragschicht AC 22 TN, d=10 cm; Bk 0,3; Handeinbau**
Asphalttragschicht aus Asphalttragschichtmischgut AC 22 TN liefern und einbauen.

Asphaltmischgut gem. TL Asphalt- StB / ZTV Asphalt- StB in aktueller Fassung liefern und einbauen.

Einbaudicke:  10 cm
Bindemittel:  70/100
Grobe Gesteinskörnung: Kategorie C 50/30

Nachweis über Flächenaufmaß
Menge: 10,000 t

**2.1.330 Bitumenemulsion aufsprühen Bk0,3 bis 1,8**
Bitumenemulsion zur Herstellung des Schichtenverbundes aufsprühen.
Auf Verkehrsflächen der Belastungsklassen Bk 0,3 bis
Bk 1,8.
Unterlage = Asphaltbefestigung, frisch.
Mit Rampenspritzgerät in voller Fahrbahnbreite
Bindemittel = C40BF1-S
Bindemittelmenge = 300 g/m2.
Menge: 40,000 m²

**2.1.340 Asphaltbeton AC 8 DN d= 4 cm; Bk 0,3; Handeinbau**
Asphaltdeckschicht aus Asphaltdeckschichtmischgut AC 8 D S liefern und einbauen.

Asphaltmischgut gem. TL Asphalt- StB / ZTV Asphalt- StB in aktueller Fassung liefern und einbauen.

Einbaudicke:  4 cm
Bindemittel:  50/70
Grobe Gesteinskörnung: C 90/1
Natürliche Aufhellung:  35 %

Nachweis über Flächenaufmaß
Menge: 4,000 t

**2.1.350 Abstreumaterial aufbringen; überschüssiges Material abkehren**
Abstreumaterial liefern und gleichmäßig maschinell auf die heiße Oberfläche der Deckschicht aufbringen und einwalzen.

Abstreumaterial:  Edelsplitt 1/3, leicht mi
  Bindemittel umhüllt.
Aufstreumenge:  0,5 - 1,0 kg/m²

Nicht gebundenes Material in Eigentum des AN übernehmen und von der Baustelle durch Abkehren  entfernen.
Menge: 40,000 m²

**2.1.360 Asphaltdecke schneiden und vergiessen**
Menge: 50,000 m

### Bereich 3 Kanalbauarbeiten

#### Abschnitt 3.1 RW-Kanal

**3.1.10 Rohrgrabenherstellung - Tiefe bis 2,00 m**
Rohrgraben einschl. des für den Einbau von Abzweigern
und Schächten benötigten größeren Arbeitsraum und der Anbindungsbaugruben für die Verlegung des Druckrohres
herstellen, verfüllen und verdichten
Bodenaushub in offener Bauweise
Im Einheitspreis sind folgende Leistungen zu erfassen:
- Boden ausheben, seitlich lagern, wieder einbauen
  und fachgerecht lagenweise Verdichten der Baugrube
- Bodenaushub im Boden der Klasse 3 bis 5 gem.
  DIN 18300
- einschl. Einbauen, Vorhalten und Wiederausbauen des
  Baugrubenverbaues nach DIN 4124 und aller Nebenarbeiten.
- Nachweis der Bodenverdichtung durch einen Künzelversuch je 200 m nach Vorgabe und in Anwesenheit
  des AG
- Lagern und Transportieren des zur Verfüllung
  wiederverwendbaren Aushubbodens,
- Abfahren des durch den Einbau von Füllboden, Bauteilen
  und Baustoffen verdrängten Aushubbodens sowie des
  überschüssigen Bodens infolge der Auflockerung zur
  freien Verwendung des "AN"

Mit dem Verfüllen der Rohrgräben darf erst nach Zustimmung  der örtlichen Bauleitung begonnen werden.

Baugrubenbreite gem. DIN 1610
Baugrubentiefe (OK-Gelände-Grabensohle) bis 2,00 m
Menge: 70,000 m³

**3.1.20 Rohrgrabenherstellung - Tiefe bis 2,50 m**
wie Vorposition, nur Rohrgrabentiefe bis 2,50 m
Menge: 70,000 m³

**3.1.30 Rohrgrabenherstellung - Tiefe bis 3,00 m**
wie Vorposition, nur Rohrgrabentiefe bis 3,00 m
Menge: 20,000 m³

**3.1.40 Baugrubenherstellung vor Kopf; Zulage**
Zulage: Baugrubenherstellung für den  Regenwasser-Hauptkanal vor Kopf.
In diese Position sind sämtliche Erschwernisse zur Herstellung der Kanalbaugruben zu berücksichtigen, einschl. der Bodenlängs- und Zwischentransporte bis zu einer Entfernung von 200 m und der Bodenzwischenlagerung.

Als Zulage zur Position "Rohrgrabenherstellung".
Menge: 90,000 m³

**3.1.50 Baugrube RRR - Tiefe bis 2,50 m**
Baugrube zur Herstellung des Regenrückhalteraums (RRR)
herstellen, verfüllen und verdichten
Bodenaushub in offener Bauweise
Im Einheitspreis sind folgende Leistungen zu erfassen:
- Boden ausheben, seitlich lagern, wieder einbauen
  und fachgerecht lagenweise Verdichten der Baugrube
- Bodenaushub im Boden der Klasse 3 bis 5 gem.
  DIN 18300
- einschl. Einbauen, Vorhalten und Wiederausbauen des
  Baugrubenverbaues nach DIN 4124 und aller Nebenarbeiten.
- Nachweis der Bodenverdichtung durch einen Künzelversuch je 200 m nach Vorgabe und in Anwesenheit
  des AG
- Lagern und Transportieren des zur Verfüllung
  wiederverwendbaren Aushubbodens,
- Abfahren des durch den Einbau von Füllboden, Bauteilen
  und Baustoffen verdrängten Aushubbodens sowie des
  überschüssigen Bodens infolge der Auflockerung zur
  freien Verwendung des "AN"

Zu beachten ist der in unmittelbarer Nähe befindliche Gehweg mit den darin befindlichen Versorgerleitungen. Die Baugrube für das RRB kann nicht abgeböscht hergestellt werden. Es ist ein entsprechender Verbau bzw. eine entsprechende Sicherung der Baugrubenwände zu wählen.

Mit dem Verfüllen der Rohrgräben darf erst nach Zustimmung  der örtlichen Bauleitung begonnen werden.

Baugrubenbreite: gem. Aufmaß
Baugrubenlänge: gem. Aufmaß
Baugrubentiefe (OK-Gelände-Grabensohle) bis 2,50 m
Menge: 250,000 m³

**3.1.60 Baugrube RRR - Aushub Sandfänge; Zulage**
Bodenaushub in Baugrube für den Einbau der Sandfänge C3-Schächte der Fa. Rehau herstellen. als Zulage zur Aushubposition RRR.
Menge: 2,000 Stck

**3.1.70 Bodenentsorgung EBV; BM-F1**
Entsorgung Boden nach EBV BM-F1 gem. beiliegender Bodenanalyse.

Laden sowie Abtransport und umweltgerechtes Entsorgen des unbelasteten, überschüssigen bzw. nicht wiederverwendbaren Bodens.

Art der Belastung nach Analyse gem. EBV = BM-F1
(entspricht LAGA M20 = Z 1.2)

Entsorgung der Materialien auf einer zur Annahme derartiger Baustoffe autorisierten Deponie einschl. Beförderungskosten und Kippgebühren bzw. richtliniengerechte Wiederverwendung.

Das Laden und Transportieren erfolgt von der Bereitstellungsfläche bis zur entsprechenden Annahmestelle.

Der Entsorgungsnachweis muss erbracht werden.
Menge: 750,000 to

**3.1.80 Wasserhaltung - offene Wasserhaltung; RRR**
*** Pauschalposition
Baugrube  RRR mit einer offenen Wasserhaltung  versehen.
In dieser Position sind u.a. folgende Leistungen
berücksichtigt:

- Einbau von Pumpensümpfen, einer Sickerpackung, bestehend aus Filterkies-Material, Körnung 16/32 mm vollflächig im Bereich Baugrube. Stärke der Sickerpackung 15cm. Zwei Sickerleitungen DN 100 und Filtervlies sowie der Einsatz von Tauchpumpen. Ausheben und Abfahren des Bodens.. Entsorgung über separate Position "Bodenentsorgung"

- die Anlage zur offenen Wasserhaltung für die Dauer der Kanalbauarbeiten vorhalten, unterhalten, betreiben und abbauen sowie Vorhalten des Zubehörs.

Die Pumpenleistungen ist so zu bemessen, dass ein Arbeiten in
trockener Baugrube gewährleistet ist. Schäden die durch Ausfall
der Absenkanlage entstehen gehen zu Lasten des AN.
Menge: 1,000 psch

**3.1.90 Wasserhaltung - offene Wasserhaltung**
Baugrube bzw. Doppelbaugrube, einschl. der Baugruben für die Kontrollschächte mit einer offenen Wasserhaltung  versehen.
In dieser Position sind u.a. folgende Leistungen
berücksichtigt:

- Einbau von Pumpensümpfen, einer Sickerpackung, bestehend aus Filterkies-Material, Körnung 0,063/32 mm, einer Sickerleitung DN 100 und Filtervlies sowie der Einsatz von Tauchpumpen. Ausheben und Abfahren des Bodens unterhalb der Leitungszone. Entsorgung über separate Position "Bodenentsorgung"

- die Anlage zur offenen Wasserhaltung für die Dauer der Kanalbauarbeiten vorhalten, unterhalten, betreiben und abbauen sowie Vorhalten des Zubehörs.

Die Pumpenleistungen ist so zu bemessen, dass ein Arbeiten in
trockener Baugrube gewährleistet ist. Schäden die durch Ausfall
der Absenkanlage entstehen gehen zu Lasten des AN.
Menge: 30,000 m

**3.1.100 Wasserhaltung - Vakuumanlage**
Baugrube bzw. Doppelbaugrube, einschl. der Baugruben für die Kontrollschächte mit einer aus bis zu zwei Brunnenreihen bestehenden Vakuumanlage versehen.
In dieser Position sind u.a. folgende Leistungen berücksichtigt:
- Die Anlage für die Dauer der Kanalbauarbeiten aufbauen
  vorhalten, unterhalten, betreiben und abbauen sowie Vorhalten des Zubehörs,

Die Pumpenleistungen ist so zu bemessen, dass ein Arbeiten in trockener Baugrube gewährleistet ist. Schäden die durch Ausfall der Absenkanlage entstehen gehen zu Lasten des AN.
Es wird auf die Kenntnisnahme der Angaben über anstehende Grundwasserstände bzw. Schichtenwasser in dem beigefügten Baugrundgutachten ausdrücklich verwiesen.
Menge: 30,000 m

**3.1.110 Bodenaustausch Rohrleitungszone**
Liefern und einbauen von gut verdichtungsfähigem steinfreiem Sand für die Rohrleitungszone (untere Rohrbettung 20cm, obere Rohrbettung 15cm, Seitenverfüllung in Rohrgrabenbreite, Verfüllung bis 30cm über Rohrscheitel), Verdichtbarkeitsklasse V1; Z0 bzw. analog EBV BM-0 (Nachweis ist vorzulegen) gem. ZTV A-StB, einschl. der fachgerechten Verdichtung der Rohrleitungszone bis 30 cm über Rohrscheitel mit leichtem Verdichtungsgerät.
.
Abgerechnet wird nach Abtragsprofilen des Leitungsgrabens beim Aushub, abzgl. der durch Baukörper verdrängten Mengen.
Menge: 100,000 m³

**3.1.120 Bodenaustausch Hauptverfüllung**
Verdichtungsfähigen, nicht bindigen Boden, Größtkorn 32 mm, Schlämmkornanteil höchstens 15 %, Z0 bzw. analog EBV BM-0 (Nachweis ist vorzulegen), zum Verfüllen der Baugrube ab 30 cm über Rohrscheitel (Hauptverfüllung) bis UK Frostschutzschicht liefern und einbauen.

Abgerechnet wird nach Abtragsprofilen des Leitungsgrabens beim Aushub, abzügl. der durch Baukörper verdrängten Mengen.
Menge: 350,000 m³

**3.1.130 Prov. Baugrubenverschluss; Betonrechteckpflaster**
Prov. Fahrbahnbefestigung bestehend aus Betonrechteckpflaster in Rohgrabenbreite zur Aufhöhung bis Straßenoberkante einbauen und vor dem Einbau der Asphaltdecke wieder ausbauen und zur weiteren Verwendung des AN abfahren.
Menge: 40,000 m²

**3.1.140 Fahrbahnbrücken für Fahrzeuge bis SLW 600 kN**
Fahrbahnbrücke herstellen, vorhalten, unterhalten und beseitigen, einschl. der Längstransporte unter der Fahrbahnbrücke und den sonstigen Erschwernissen bei der Durchführung der Kanalbauarbeiten sowie die erforderlichen statischen Berechnungen und Prüfungen.
Als Abrechnung erfolgt nach Aufmaß der Einzelflächen der verlegten Fahrbahnbrücken.

Einzelflächen bis 5 m²
Menge: 10,000 m²

**3.1.150 Zulage: Hindernisse entfernen bis 0,3 - 0,5 m³**
Zulage: Hindernisse  entfernen
im Baugrubenbereich vorhandene Hindernisse, z.B. Mauerbrocken, etc. aufnehmen und zur unternehmerseitigen Verwendung abfahren, einschl. der erf. Erd- und Wasserhaltungsarbeiten und der Änderung des Baugrubenverbaus.
Findlinge verbleiben, wie sämtliches großformatige Natursteinmaterial (Borde, Pflaster) im Eigentum des AG und sind auf der Bereitstellungsfläche gesondert abzulagern zur weiteren Verwendung durch den AG.

Einzelgrößen bis ca. 0,30 - 0,50 m³. Kleinere Einzelgrößen sind keine Hindernisse!

Als Zulage zur Position "Rohrgrabenherstellung".
Menge: 5,000 Stck

**3.1.160 Zulage: Hindernisse entfernen 0,5 bis 1,5 m³**
wie Vorposition, nur:

Einzelgrößen von 0,5 m³ bis 1,50 m³.
Menge: 5,000 Stck

**3.1.170 Zulage: Bauliche Anlagen abbrechen**
Zulage: Bauliche Anlagen abbrechen im Bereich der Rohrleitungen, u.a. Fundamente, etc, aus Beton- oder
Mauerwerk bis 50 cm unter Sohle abbrechen. Abbruchmaterial zur unternehmerseitigen Verwendung abfahren.
Einschl. der zusätzlich erf. Erd-, Wasserhaltungsarbeiten und der Änderung des Baugrubenverbaus.

Als Zulage zur Position "Rohrgrabenherstellung".
Menge: 2,000 m³

**3.1.180 Zulage: Handschachtung**
Bodenaushub in Handschachtung, wenn dies wegen vorgefundener Hindernisse oder mit Rücksicht auf die Bebauung zwingend erforderlich ist, einschl. der hierdurch entstehenden Erschwernisse, auf Anordnung durch die örtliche Bauüberwachung des AG durchführen.

Als Zulage zur Position "Rohrgrabenherstellung".
Menge: 5,000 m³

**3.1.190 vorh. Kontrollschacht R22860109 ausbauen**
vorh. Kontrollschacht DN1000 komplett aufnehmen/abbrechen und ordnungsgemäß entsorgen, einschl. der anfallenden Entsorgungsgebühren.

Tiefe = ca. 2,3 m;
Menge: 1,000 Stck

**3.1.200 vorh. Kontrollschacht R22860206 ausbauen**
vorh. Kontrollschacht DN1000 komplett aufnehmen/abbrechen und ordnungsgemäß entsorgen, einschl. der anfallenden Entsorgungsgebühren.

Tiefe = ca. 2,5 m;
Menge: 1,000 Stck

**3.1.210 vorh. Kontrollschacht R22860003 ausbauen**
vorh. Kontrollschacht DN1000 teilweise aufnehmen/abbrechen und ordnungsgemäß entsorgen, einschl. der anfallenden Entsorgungsgebühren.

Tiefe = ca. 2,0 m;
Menge: 1,000 Stck

**3.1.220 vorh. Kontrollschacht S01860003 ausbauen**
vorh. Kontrollschacht DN1000 komplett aufnehmen/abbrechen und ordnungsgemäß entsorgen, einschl. der anfallenden Entsorgungsgebühren.
Tiefe = ca. 2,1 m;
Menge: 1,000 Stck

**3.1.230 vorh. Kontrollschacht S01860006 ausbauen**
vorh. Kontrollschacht DN1000 komplett aufnehmen/abbrechen und ordnungsgemäß entsorgen, einschl. der anfallenden Entsorgungsgebühren.
Tiefe = ca. 2,0 m;
Menge: 1,000 Stck

**3.1.240 vorh. Kontrollschacht S01275063 ausbauen**
vorh. Kontrollschacht DN1000 komplett aufnehmen/abbrechen und ordnungsgemäß entsorgen, einschl. der anfallenden Entsorgungsgebühren.

Tiefe = ca. 2,1 m;
Menge: 1,000 Stck

**3.1.250 Stahlabdeckplatte, Zulage**
Stahlplatte im Zuge der Schachtabbrüche liefern und auf ehem. Schacht einbauen.

Abdeckplatte flächig auf ehem. Schacht aufsetzen und mit Beton C15/20 umlaufend in einer Höhe und Breite von 20 cm verschließen. Als Zulage zu den Vorpositionen

Stahldicke:  20 mm
Abmessungen:  1,30 m Durchmesser
Material:  Stahl unbehandelt
Menge: 1,000 Stck

**3.1.260 Füllboden liefern und einbauen**
Verdichtungsfähigen, nicht bindigen Boden, Größtkorn 60 mm, Schlämmkornanteil höchstens 15 %, Z0 bzw. analog EBV BM-0 (Nachweis ist vorzulegen), zum Verfüllen von Kopflöchern oder ausgebauten Schächten bis UK Frostschutzschicht liefern und einbauen.

Abgerechnet wird nach Aufmaß
Menge: 14,000 m³

**3.1.270 Kabelkreuzung - quer**
Versorgungskabel jeglicher Art in Betrieb, die rechtwinklig oder diagonal zum Rohrgraben kreuzen, freilegen und fachgerecht sichern.
Kabelbündel bzw. Kabeltrasse bis 50 cm Breite werden als 1 Kabel berechnet.
Erschwernisse und Behinderungen bei der Baugrubenherstellung und -sicherung sind zu berücksichtigen. Dies beinhaltet die notwendige Handschachtung 0,3m vor und hinter dem kreuzenden Objekt auf gesamter Breite und Tiefe des Rohrgrabens sowie den Wechsel der Verbauart auf Holzbohlenverbau.
Wiederherstellung der Versorgungstrasse gem. den Angaben des Betreibers, inkl. der Trassenwarnbänder.
Kabelschutzanweisungen der Versorgungsträger sind
einzuhalten.
Alle vorgefundenen Kabel sind verständlich und für Dritte nachvollziehbar in einem prüffähigen Aufmaß zu dokumentieren und in Lage und Höhe einzumessen als Basis für Abrechnungs- und Bestandspläne. Die Angabe der Stationierungen sind zwingend erforderlich.
Menge: 5,000 Stck

**3.1.280 Kabelkreuzung - längs**
Versorgungskabel jeglicher Art in Betrieb, die längs der Baugrube verlaufen, freilegen und fachgerecht sichern.
Evtl. aufnehmen, seitliches lagern, sichern und wieder einbauen ist zu berücksichtigen.
Kabelbündel bzw. Kabeltrasse bis 50 cm Breite werden als 1 Kabel berechnet.
Erschwernisse und Behinderungen bei der Baugrubenherstellung und -sicherung sind zu berücksichtigen. Dies beinhaltet die notwendige Handschachtung 0,3m links und rechst von dem kreuzenden Objekt auf gesamter Länge und Tiefe des Rohrgrabens sowie den Wechsel der Verbauart auf Holzbohlenverbau.
Wiederherstellung der Versorgungstrasse gem. den Angaben des Betreibers, inkl. der Trassenwarnbänder.
Kabelschutzanweisungen der Versorgungsträger sind
einzuhalten.
Alle vorgefundenen Kabel sind verständlich und für Dritte nachvollziehbar in einem prüffähigen Aufmaß zu dokumentieren und in Lage und Höhe einzumessen als Basis für Abrechnungs- und Bestandspläne.. Die Angabe der Stationierungen sind zwingend erforderlich.
Menge: 30,000 m

**3.1.290 Leitungskreuzung - quer**
Ver- und Entsorgungsleitungen jeglicher Art in Betrieb, die rechtwinklig oder diagonal die Baugrube kreuzen, freilegen und fachgerecht sichern.
Material : Kunststoff, Guss, etc.
Durchmesser bis DN 200 mm
Erschwernisse und Behinderungen bei der Baugrubenherstellung und -sicherung sind zu berücksichtigen. Dies beinhaltet die notwendige Handschachtung 0,3m vor und hinter dem kreuzenden Objekt auf gesamter Breite und Tiefe des Rohrgrabens sowie den Wechsel der Verbauart auf Holzbohlenverbau.
Wiederherstellung der Versorgungstrasse gem. den Angaben des Betreibers, inkl. der Trassenwarnbänder.
Schutzanweisungen der Versorgungsträger sind
einzuhalten.
Alle vorgefundenen Leitungen sind verständlich und für Dritte nachvollziehbar in einem prüffähigen Aufmaß zu dokumentieren und in Lage und Höhe einzumessen als Basis für Abrechnungs- und Bestandspläne.. Die Angabe der Stationierungen sind zwingend erforderlich.
Menge: 5,000 Stck

**3.1.300 Leitungskreuzung - längs**
Ver- und Entsorgungsleitungen jeglicher Art in Betrieb, die in Längsrichtung zur Baugrube verlaufen, freilegen und fachgerecht sichern.
Material : Kunststoff, Guss, etc.
Durchmesser bis DN 200 mm
Erschwernisse und Behinderungen bei der Baugrubenherstellung und -sicherung sind zu berücksichtigen. Dies beinhaltet die notwendige Handschachtung 0,3m links und rechst von dem kreuzenden Objekt auf gesamter Länge und Tiefe des Rohrgrabens sowie den Wechsel der Verbauart auf Holzbohlenverbau.
Wiederherstellung der Versorgungstrasse gem. den Angaben des Betreibers, inkl. der Trassenwarnbänder.
Schutzanweisungen der Versorgungsträger sind
einzuhalten.
Alle vorgefundenen Leitungen sind verständlich und für Dritte nachvollziehbar in einem prüffähigen Aufmaß zu dokumentieren. Die Angabe der Stationierungen sind zwingend erforderlich.
Menge: 30,000 m

**3.1.310 Aufrechterhaltung der Vorflut RW**
*** Pauschalposition
Aufrechterhaltung der Kanalvorflut für den gesamten Regenwasserkanal während der gesamten Bauzeit  zum schadlosen Überleiten der anfallenden Wassermengen. Die Aufrechterhaltung hat durch Überpumpen des anfallenden Wassers oder Heberanlagen  in die nächste  Haltung zu erfolgen, ein Rückstau im Kanalsystem wird nicht zugelassen. Es ist eine ausreichend dimensionierte Anlage, mit den erforderlichen Rohren bzw. Schläuchen vorzuhalten.
Diese Position beinhaltet die Lieferung, Unterhaltung, Sicherung, Auf- und Abbau der gesamten Anlage, das Abdichten der vorh. Rohrleitungen, sowie erf. Erd- und Nebenarbeiten.  Schäden die beim Ausfall oder unsachgemäßen Betrieb der Anlage entstehen gehen zu Lasten des AN.
Umbau und Anpassungsleistungen im Rahmen der Bauausführung an den Bauablauf sind hier einzukalkulieren.

max. Q = 100 l/s
Menge: 1,000 psch

**3.1.320 Kunststoffrohre PP DN 100**
Kunststoffkanalrohre PP SN 16 - DN 100; Farbe blau
Hochlast-Vollwand-Kanalrohre mit Steckmuffe, mit fest eingelegtem SL-Sicherheitsdichtungssystem mit Dichtung aus EDPM, nach DIN EN 1852, hochabriebfest,

ohne Zusatz von Füllstoffen

Werkstoff:  PP

Hersteller/Typ '....................................................' vom Bieter einzutragen
.

in frei wählbaren Baulängen. Auflager aus nichtbindigem Boden,
Auflagerwinkel 90 Grad, im vorbereitetem Graben höhen- und fluchtgerecht verlegen und Leitungszone einsanden. Ist hier einzukalkulieren.
Die Schachtanschlüsse sind in dieser Position zu berücksichtigen.
Hinweis: Formteile dürfen nicht gekürzt werden!
Menge: 15,000 m

**3.1.330 Kunststoffrohre PP DN 150**
wie Vorposition; nur DN 150
Menge: 30,000 m

**3.1.340 Kunststoffrohre PP DN 300**
wie Vorposition; nur DN 300
Menge: 5,000 m

**3.1.350 Übergangsadapter / Rohrkupplung DN 100 liefern**
Rohrkupplung zur Rohrverbindung gemäß DIN EN 295 mit korrosionsresistenten Spannbandmontagegruppen zur variablen stufenlosen Verbindung von Abwasserrohren der gleichen Nennweite liefern und nach Einbauanleitung des Herstellers fachgerecht herstellen. Spannbänder aus austenitischem nicht rostendem Edelstahl nach DIN EN 100 88, EPDM-Dichtung nach DIN EN 681-1. Komplett liefern inkl. aller Form-, Dichtungs- und Befestigungsteile sowie sämtlicher Übergangs-Formstücke.

Zur Verbindung von: PP DN 100 auf Beton-/ Steinzeugrohre DN 100 liefern und einbauen.

angebotenes Fabrikat:
'....................................................'
Menge: 2,000 Stck

**3.1.360 Übergangsadapter / Rohrkupplung DN 150 liefern**
Rohrkupplung zur Rohrverbindung gemäß DIN EN 295 mit korrosionsresistenten Spannbandmontagegruppen zur variablen stufenlosen Verbindung von Abwasserrohren der gleichen Nennweite liefern und nach Einbauanleitung des Herstellers fachgerecht herstellen. Spannbänder aus austenitischem nicht rostendem Edelstahl nach DIN EN 100 88, EPDM-Dichtung nach DIN EN 681-1. Komplett liefern inkl. aller Form-, Dichtungs- und Befestigungsteile sowie sämtlicher Übergangs-Formstücke.

Zur Verbindung von: PP DN 150 auf Beton-/ Steinzeugrohre DN 150 liefern und einbauen.

angebotenes Fabrikat:
'....................................................'
Menge: 2,000 Stck

**3.1.370 Übergangsadapter / Rohrkupplung DN 300 liefern**
Rohrkupplung zur Rohrverbindung gemäß DIN EN 295 mit korrosionsresistenten Spannbandmontagegruppen zur variablen stufenlosen Verbindung von Abwasserrohren der gleichen Nennweite liefern und nach Einbauanleitung des Herstellers fachgerecht herstellen. Spannbänder aus austenitischem nicht rostendem Edelstahl nach DIN EN 100 88, EPDM-Dichtung nach DIN EN 681-1. Komplett liefern inkl. aller Form-, Dichtungs- und Befestigungsteile sowie sämtlicher Übergangs-Formstücke.

Zur Verbindung von: PP DN 300 auf Beton-/ Steinzeugrohre DN 300 liefern und einbauen.

angebotenes Fabrikat:
'....................................................'
Menge: 3,000 Stck

**3.1.380 Speicherelement mit Kanal**
Speicherelement mit Reinigungs- und Inspektionskanal Box zur Zwischenspeicherung von Niederschlagswasser, mehrdimensional durchströmbar; Speicherkapazität 95 %, Nettospeichervolumen mind. 400 Liter pro Box; mit integrierten Rastnocken zur Fixierung bei mehrlagigem Aufbau; aus sortenreinem Polypropylen (PP) ohne Rezyklat und ohne Füllstoffe; Farbe schwarz; Belastbarkeit bis Schwerlastverkehr SLW 60 bei geeignetem Straßenaufbau; geregeltes Bauprodukt mit bauaufsichtlicher Zulassung durch das Deutsche Institut für Bautechnik (DIBt)

Abmessungen: L x B x H: 800 x 800 x 660 mm;

mit abgestuftem Schlitzbild zur gleichmäßigen
Wasserverteilung; nachgewiesene TV-Inspizier- und Hochdruckspülbarkeit bis 120 bar; Einbau und Verlegung sind entsprechend der Einbauanleitung des Herstellers auszuführen, Boxverbinder (Clips) sind mitzuliefern sofern die Einbauvorschrift des Herstellers dies für die vorgesehene Einbauweise vorschreibt.

liefern und fachgerecht auf dem vorbereiteten Planum einbauen und miteinander verbinden
Rehau Rausikko Box 8.6 SC

angebotenes Fabrikat:
'....................................................'
Menge: 38,000 Stck

**3.1.390 Speicherelement ohne Kanal**
Speicherelement Box zur Zwischenspeicherung von Niederschlagswasser; mehrdimensional durchströmbar; wie Vorposition, nur ohne geschlossenen Kanal liefern und fachgerecht auf dem vorbereiteten Planum einbauen bzw. aufeinander stapeln und miteinander verbinden.
Rehau Rausikko Box 8.6 S oder glw.

angebotenes Fabrikat:
'....................................................'
Menge: 54,000 Stck

**3.1.400 Speicherelement halbe Höhe**
wie Vorposition, nur:
Maße: 80*80*33
Menge: 92,000 Stck

**3.1.410 Frontgitter**
Frontgitter wasserdurchlässige Abschlussplatte zum Verschließen der Stirnseiten einer Box-Rigole oder -Speicheranlage; als Zusatzkomponente für das Speicherelement; Befestigung am Speicherelement ohne zusätzliche Verbindungselemente;

Abmessungen: B x H: 275 x 300 mm;
für den Anschluss von KG-Spitzende DN 110, 160 oder 200

liefern und fachgerecht einbauen.
angebotenes Fabrikat:
'....................................................'
Menge: 84,000 Stck

**3.1.420 seitlicher Zulauf; Zulage**
Speicherelement mit seitlichem Zulauf zum Anschluss einer RW-Leitung DN 150 ausstatten. Als Zulage zur Speicherelementposition ohne Kanal.
Menge: 2,000 Stck

**3.1.430 Anschlussadapter DN 315-500**
Anschlussadapter DN 315-500 für den sohlgleichen Anschluss von Awadukt Rohren DN 315-500 an Rausikko Boxen
Material: PE
Farbe: Schwarz

liefern und einbauen, inkl. Schneiden des Adapters für den Anschluss einer Rohrleitung DN 500, bzw. DN 400
Menge: 4,000 Stck

**3.1.440 Systemschacht C3**
Inspektionsschacht C3 der Fa. Rehau liefern und einbauen
Menge: 2,000 Stck

**3.1.450 Systemschacht C3 halbe Höhe inkl. Steigrohr und Auflagerring**
Systemschacht C3 halbe Höhe mit DN 600 Steigrohr und allen notwendigen Adapterbauteilen und Nebenleistungen verbauen. Einzukalkulieren ist ein Auflagerring für die Schachtabdeckung inkl. fachgerechtem Einbau. Die Schachtabdeckung wird separat abgerechnet.
Menge: 2,000 Stck

**3.1.460 Sandfang pasend zur Vorposition**
Sandfang der Fa. Rehau zum Anstecken an den Systemschacht C3 liefern und einbauen. Inkl. Nebenleistungen und Produkten zum Verbinden der Elemente.
Menge: 2,000 Stck

**3.1.470 Entlüftung des RRR**
Entlüftungsplatte als Zusatzkomponente für den Speicherblock. Zur vollständigen Entlüftung und damit kompletten Befüllung des Rückhaltesystems mit Muffenanschluss für Entlüftungsrohr. mit KG-Muffe DN 160

passend zu den Speicherboxen liefern und fachgerecht einbauen.
inkl. Anschluss an das Steigrohr der Systemschachtposition (Bohrung, Anschlussadapter, Rohrkupplung, Leitung + Bögen DN 150 PP)

Inkl. aller Nebenarbeiten und Materialen
Menge: 2,000 Stck

**3.1.480 Schutzvlies**
Schutzvlies für die Umhüllung der Stauraumboxen fachgerecht einbauen. Die Stoßüberlappung muss mind. 50 cm betragen. Konfektionsnähte müssen die gleiche Reißfestigkeit haben, wie das übrige Material. Gefordert wird ein Vlies, das mindestens folgende Bedingungen erfüllt:

- Flächengewicht:  150 g/m²
- Schichtdicke:  ca.  1,2 mm

Abrechnung erfolgt nach der mit Vlies bedeckten Fläche.

Produkt: RAUMAT 3E 150 Fa. REHAU
Menge: 190,000 m²

**3.1.490 Kunststoffdichtungsbahn aus PEHD d= 1,5 mm**
entspr. den Anforderungen der  ZTV liefern nach den Empfehlungen des Herstellers mit einer Neigung in Längsrichtung von ca. 1% auf dem vorh. Feinplanum mit entsprechender Überlappung zur Umhüllung der Sickerboxen verlegen.
Die Bahnverbindungen sind mit entspr. Schweißverfahren absolut flüssigkeitsdicht, prüffähig herzustellen. Das Material ist einschl. kompletter Naht- und Flächenprüfung zu verlegen.
Abrechnung nach Aufmaß bzw. Abrech- nungszeichnung Verschnitt und Überlappungsflächen werden nicht vergütet.
Das Ausschneiden der Dichtungsbahnen an Einbauten und Durchdringungen werden nicht gesondert vergütet.
Der AN hat die Kosten für die Gestellung von Prüfgeräten und Hilfskräften (mind. 2 Personen) in die zu verlegende Fläche an KDB bzw. der sich ergebenden Schweißnähte einzurechnen.
Wiederholungsprüfungen gehen zu Lasten des AN.
Menge: 190,000 m²

**3.1.500 Sedi-Pipe-Level; DN 400; 6m Baulänge**
Regenwasservorbehandlungsanlage Sedi-Pipe-Level; DN 400 in 6m Baulänge inkl. Start- und Zielschächten (0,80*0,80*0,66) sowie Steigrohren DN 600 und Zu- und Abläufen liefern und fachgerecht auf vorbereiteten Planum einbauen.

Zielschacht mit Tauchwand. Zu- und Abläude DN 200. Es sind zwei Reduzierstücke DN200/100 einzulaklieren, um die erdverlegten PP-Rohre anzuschließen.

Einzukalkulieren sind zwei Schachtauflagerringe zur Aufnahme der Schachtabdeckung inkl. fachgerechtem Einbau. Die Schachtabdeckungen werden separat abgerechnet.
Menge: 1,000 Stck

**3.1.510 Straßenablauf inkl. Aufsatz Klasse D herstellen**
Straßenabläufe DIN 4052 mit Durchmesser 450 mm für Aufsatz 500/500 einbauen,  Bauhöhe ca. 1,1, aus Beton-Fertigteilen - Grundkörper mit Ablauf, Verlängerung, Dichtringe, Aufsatzrahmen für Aufnahme RW-Straßenablauf 500x500 (vgl. unten), Schlammeimer lang. Alles liefern, setzen und fachgerecht an vorbereitete Anschlussleitung inkl. Formteile anschließen, einschließlich Erdarbeiten.
Fundament 20 cm dick aus C 20/25 mit Zementvermörtelung herstellen.

Belastungsklasse D, Pultform 500x500 mm, Schlitzweite 16 mm, hochziehbar, Rost und Rahmen mit Eimerauflage aus Gusseisen, Rost mit dämpfender Einlage.

Aufsatz an vorgesehene Deckenhöhe angleichen/regulieren ist hier einzukalkulieren.
Menge: 5,000 Stck

**3.1.520 Dichtheitsprüfung - Kontrollschächte**
Dichtheitsprüfung von Kontrollschächten durchführen. Die Wasserdichtheit der Schächte gemäß DIN EN 1610 ist nachzuweisen und zu protokollieren. Die Protokolle sind mit der Schlussrechnung vorzulegen, einschl. der Abdichtung der Rohrleitungen mit Kanal-Blasen etc. sowie  der Gestellung des Wassers für die Dichtheitsprüfung.
Menge: 1,000 Stck

**3.1.530 Dichtheitsprüfung - Kanal**
Dichtigkeitsprüfung des Schmutzwasserkanals mit einer Luftdruckprüfung nach DIN EN 1610. durchführen.
Prüfverfahren LC : 100 mbar
Der gesamte Prüfvorgang ist aufzuzeichnen und ein entsprechendes Protokoll  anzufertigen.
In dieser Position ist zu berücksichtigen, das die Dichtheitsprüfung abschnittsweise zwischen den Anschlußstutzen zu erfolgen hat.

Durchmesser : bis 300 mm
Menge: 50,000 m

**3.1.540 Abnahmeinspektion - Hauptkanal**
Optische Inspektion für die neu verbauten RW-Kanäle und -Leitungenanalalisation. Diese Leistung beinhaltet neben der Kanalinspektion per Kanal-TV das Auflisten von Daten, Kennzeichnung der Schäden und das Anfertigen von Videoaufzeichnungen
Foto- und Videomaterial sind in dieser Pos. zu berücksichtigen.
Durchmesser bis DN 300 mm
Menge: 50,000 m

*Hinweis: HINWEIS/BILD zur Einleitstelle*
EINLEITSTELLE:

Die Visualisierung soll einen Eindruck verschaffen, wie die Einleitstelle später aussehen soll.  Der Auslauf besteht aus einem Böschungsstück DN 200 mit Schutzgitter welches das gedrosselte Regenwasser eine Ablaufrinne aus Wasserbausteinen CP90/250 entriert. Diese werden zum einen in Beton gesetzt und zum anderen mit Betonhochbordsteinen eingefasst. Die Ablaufrinne soll abgetreppt hergstellt werden.

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
**3.1.550 Böschungsstück liefern und einbauen DN 200**
*** Pauschalposition
Böschungsstück nach DIN EN 1916 / DIN V 1201 DN 200 mit quadratischen Außenquerschnitt. Die Neigung des Böschungsstück hat 1:2 entsprechen der Böschung zu sein.  Zum Anschluss der PP-Leitung ist eine Reduziermanschette sowie eine entsprechende Anschlussmuffe im Böschungsstück einzukalkulieren.
Betonfundament bestehend aus Beton C20/25; Bauhöhe 20 cm und Grundfläche von ca. 0,7 x 0,7 m

Schutzgitter "überströmbar" ist vor das Böschungsstück zu montieren. Dieses muss klappbar und verschließbar sein. Die Stäbe müssen mindestens 16 mm stark sein. Alle Elemente sind aus Edelstahl zu fertigen und komplett montiert zu liefern.

Herstellernachweis
Beton Tille GmbH & Co.KG
Betonprodukte | Baustoffe
Bahnhofstrasse 61
32805 Horn Bad Meinberg
www.beton-tille.de
oder gleichwertig
Menge: 1,000 psch

**3.1.560 Ablaufrinne aus Wasserbausteinen CP90/250**
Ablaufrinne bestehend aus Wasserbausteinen CP90/250 liefern und auf Betonfundament fachgerecht herstellen. Seitliche Einfassung mit Betonhochborden. Breite 50 cm (Innenkante Bord zu Innenkante Bord).

Betonfundament bestehend aus C20/25 mit Bauhöhe 20 cm;  abgetreppt zur Überbrückung einer Höhendifferenz von ca. 1,0 m auf einer Länge von ca. 3 m als Fundament zur Aufnahme der Wasserbausteine und zur Aufnahme der Betonborde herstellen.
In Summe sind 6 Abtreppungen herzustellen.

Betonborde werden separat abgerechnet. Alle Nebenarbeiten und Materialien sind hier einzukalkulieren. Bodenaushub ist hier einzukalkulieren. Entsorgung wird separat vergütet.
Menge: 2,000 m²

**3.1.570 Hochbordstein HB 10x30 aus Beton liefern und setzen**
Bordsteine nach DIN EN 1340 - Qualität DTI aus Beton liefern und setzen. Hochbordstein HB 10 x 30.
Einlegen von Dichtstreifen je Bordsteinstoß.
Gerade Steine Länge 100 cm und 50 cm.
Rückenstütze bis 12 cm unter Oberkante Bordstein.
Fundament und Rückenstütze aus Beton C20/25.
Rückenstütze mind. 15cm breit in Schalung herstellen. Fundament mind. 20cm dick.
Bordsteine nach DIN 18318 höhen- und fluchtgerecht auf Betonfundament setzen.
Menge: 8,000 m

**3.1.580 Rammtrasse freimachen und entsorgen**
Rammtrasse vor Rammung der Dielen freimachen. Breite der Freimachung ca. 0,4 m.  Tiefe ca. 0,4 m. Aushubmaterial ist abzufahren und zu über separate Position zu entsorgen.
Menge: 1,000 t

**3.1.590 Kanalbaudielen einrammen**
Stahl-Kanalbaudielen im Bereich des Gewässerrandstreifens mit Mitteln und nach Wahl des AN herstellen, vorhalten und wieder ziehen/abbauen.

Abmessung  :ca. 3 m
Länge der Kanalbaudielen:  min. 4 m
Menge: 3,000 m

**3.1.600 Wasserhaltung**
*** Pauschalposition
*** Bedarfsposition mit GB
Wasserhaltung im böschungsseitigen Bereich der Kanalbaudielen nach Wahl des AN zur Trockenlegung des Baubereichs herstellen.
Grundwasser für die Dauer der Bauarbeiten absenken.
Ausfall der Wasserhaltung geht zu Lasten des AN.
Menge: 1,000 psch

*Hinweis: Verdämmung Alt-Kanal*

**3.1.610 Vorh. Alt-Kanal verdämmen, DN 300**
Nach Außerbetriebstellung der Kanalisationsleitungen restlos säubern und mit geeignetem Material hohlraumfrei vollständig verschließen (verpressen) einschl. aller erf. zusätzl. Erd- und Wasserhaltungsarbeiten, aller Nebenarbeiten sowie Lieferung sämtlicher Materialien.
In dieser Position ist die abschnittsweise Verdämmung der vorh. Altkanäle mit Einzellängen von 1 m bis 50 m zu berücksichtigen. Die jeweiligen Leitungsenden sind für die Verpressung mit Füllstutzen und der Verplombung vorzubereiten

Die Verdämmerarbeiten sind von den abgebrochenen/ausgebauten Altschächten aus vorzunehmen. Die Art der Verfüllung erfolgt nach Wahl und mit Mitteln des AN. Die Einrichtungen zur Entlüftung der Altkanäle zum vollständigen Befüllen der Alt-Kanäle ist hier einzukalkulieren.

Die verdämmerten Leitungen sind einzumessen und in die Abrechungspläne zu übernehmen.

Durchmesser:  bis DN 300 mm
Material:  Beton/Steinzeug
Menge: 50,000 m

*Hinweis: Kontrollschächte*
Vorbemerkungen - Kontrollschächte:
Für jeden Kunststoffschacht ist vor der Bestellung ein Schachtdatenblatt bei der örtlichen Bauüberwachung zur Freigabe einzureichen.

**3.1.620 PP - Schacht DN 1000 - R1**
PP-Schacht DN 1000, auftriebssichere Ausführung, Einlauf mit Elastomer-Lippendichtung für gelenkige Einbindung des Zulaufrohres nach EN 681-1 und DIN 4060, Triple Safety Seal (3-seitige Lippendichtung) nach EN 681-1 und DIN 4060 als Elementdichtung, mit gültiger allgemeiner bauaufsichtlicher Zulassung inkl. Übereinstimmungszertifikat und Ü-Zeichen.
PP-Schacht mit Unterteil, Ringe, Konus und Auflagerring für Schachtabdeckung.

Bauhöhe:  ca. 2,10 m
Gerinne:  DN 200
Berme:  gleich Gerinnehöhe

Ablauf:  0 gon, PP DN 100
Zulauf:  50 gon PP DN 150
Zulauf:  100 gon PP DN 150
Zulauf:  180 gon PP DN 150
Zulauf:  300 gon PP DN 200

angebotenes Fabrikat:
'....................................................'
Menge: 1,000 Stck

**3.1.630 Schachtabdeckungen Klasse D; selbstnivellierend**
gusseiserne Schachtabdeckung; selbstnivellierend mit doppelt dämpfender Einlage in Rahmen und Deckel, mit Lüftungsöffnungen, 610 mm Schlupfweite, Klasse D400 nach DIN EN 124 einschl. eines verzinkten Schmutzfängers F DIN 1221 (mit Kreuzbügel)
Mit Kennzeichnung: Regenwasser

MeierGuss; Meilevel-A
Menge: 3,000 Stck

**3.1.640 Schachtabdeckungen Klasse D**
gußeiserne Schachtabdeckung inkl. Rahmen mit dämpfender Einlage im Rahmen und im Deckel, mit Lüftungsöffnungen, 610 mm Schlupfweite, Klasse D 400 nach DIN EN 124 einschließlich eines verzinkten Schmutzfängers F DIN 1221 (Kreuzbügel) ordnungsgemäß in Sielbaumörtel versetzen.
Mit Kennzeichnung: Regenwasser
Menge: 2,000 Stck

**3.1.650 Schachtabdeckungen angleichen**
Schachtabdeckungen der Kontrollschächte der neuen  bzw. vorh. Straßen-/ Ausbauhöhe angleichen, mittels Schlauchschalungsmaterialien, einschl. Stemm- arbeiten, Fugenverguss gemäß ZTV-Fug in der aktuellen Fassung, etc.,
das mehrfache höhenmäßige Angleichen der Aufsätze an Zwischenhöhen im Zuge des Bauablaufes wird nicht gesondert vergütet.
Menge: 3,000 Stck

**3.1.660 Betonausgleichsringe**
(Ausgleichsringe) für vorgenannte Konen nach DIN 4034 höchstens 2 Stck Betonausgleichsringe je Schacht), Höhe der Ringe = 2 bis 10 cm, ordnungsgemäß in Zementmörtel (H0Z) 1 : 3 versetzen und inkl. der Schachtabdeckung an die vorh. Geländehöhe anpassen. Innen und außen sauber verfugen, sämtl. Außenflächen 2 x mit einem Schutzanstrich versehen, einschl. aller Nebenarbeiten.
Menge: 10,000 Stck

#### Abschnitt 3.2 SW-Kanal

*Hinweis: Hinweis zur Erstellung und Abrechnung der Hausanschlüsse*
Die Tiefe des Rohrgrabens wird ab Geländeoberkante abgerechnet. Die Rohrgrabenlänge wird von außerhalb der Trasse des Hauptkanals bis zum Umschlusspunkt der vorhandenen Hausanschlüsse abgerechnet.

Vorhandene kreuzende oder parallel verlaufende Versorgungsleitungen sind ebenfalls mit einer Digitalkamera zu fotografieren.

Sämtliche Fotos müssen dem jeweiligen Hausanschluss eindeutig zuzuordnen sein.

**3.2.10 Rohrgrabenherstellung - Tiefe bis 2,50 m**
wie Vorposition, nur Tiefe bis 2,50 m
Menge: 25,000 m³

**3.2.20 Bodenentsorgung EBV; BM-F1**
Entsorgung Boden nach EBV BM-F1 gem. beiliegender Bodenanalyse.

Laden sowie Abtransport und umweltgerechtes Entsorgen des unbelasteten, überschüssigen bzw. nicht wiederverwendbaren Bodens.

Art der Belastung nach Analyse gem. EBV = BM-F1
(entspricht LAGA M20 = Z 1.2)

Entsorgung der Materialien auf einer zur Annahme derartiger Baustoffe autorisierten Deponie einschl. Beförderungskosten und Kippgebühren bzw. richtliniengerechte Wiederverwendung.

Das Laden und Transportieren erfolgt von der Bereitstellungsfläche bis zur entsprechenden Annahmestelle.

Der Entsorgungsnachweis muss erbracht werden.
Menge: 45,000 to

**3.2.30 Prov. Baugrubenverschluss; Betonrechteckpflaster**
Prov. Fahrbahnbefestigung bestehend aus Betonrechteckpflaster in Rohgrabenbreite zur Aufhöhung bis Straßenoberkante einbauen und vor dem Einbau der Asphaltdecke wieder ausbauen und zur weiteren Verwendung des AN abfahren.
Menge: 20,000 m²

**3.2.40 Bodenaustausch Rohrleitungszone**
Liefern und einbauen von gut verdichtungsfähigem steinfreiem Sand für die Rohrleitungszone (untere Rohrbettung 20cm, obere Rohrbettung 15cm, Seitenverfüllung in Rohrgrabenbreite, Verfüllung bis 30cm über Rohrscheitel), Verdichtbarkeitsklasse V1; Z0 bzw. analog EBV BM-0 (Nachweis ist vorzulegen) gem. ZTV A-StB, einschl. der fachgerechten Verdichtung der Rohrleitungszone bis 30 cm über Rohrscheitel mit leichtem Verdichtungsgerät.
.
Abgerechnet wird nach Abtragsprofilen des Leitungsgrabens beim Aushub, abzgl. der durch Baukörper verdrängten Mengen.
Menge: 7,000 m³

**3.2.50 Bodenaustausch Hauptverfüllung**
Verdichtungsfähigen, nicht bindigen Boden, Größtkorn 60 mm, Schlämmkornanteil höchstens 15 %, Z0 bzw. analog EBV BM-0 (Nachweis ist vorzulegen), zum Verfüllen der Baugrube ab 30 cm über Rohrscheitel (Hauptverfüllung) bis UK Frostschutzschicht liefern und einbauen.

Abgerechnet wird nach Abtragsprofilen des Leitungsgrabens beim Aushub, abzügl. der durch Baukörper verdrängten Mengen.
Menge: 15,000 m³

**3.2.60 Zulage: Handschachtung**
Bodenaushub in Handschachtung, wenn dies wegen vorgefundener Hindernisse oder mit Rücksicht auf die Bebauung zwingend erforderlich ist, einschl. der hierdurch entstehenden Erschwernisse, auf Anordnung durch die örtliche Bauüberwachung des AG durchführen.

Als Zulage zur Position "Rohrgrabenherstellung".

Diese Position gilt nicht zur Handschachtung im Bereich von querenden Leitungen, Kabeln oder zur Freilegung von vorh. Abwasserkanälen.
Menge: 1,000 m³

**3.2.70 Kabelkreuzung - quer**
Versorgungskabel jeglicher Art in Betrieb, die rechtwinklig oder diagonal zum Rohrgraben kreuzen, freilegen und fachgerecht sichern.
Kabelbündel bzw. Kabeltrasse bis 50 cm Breite werden als 1 Kabel berechnet.
Erschwernisse und Behinderungen bei der Baugrubenherstellung und -sicherung sind zu berücksichtigen. Dies beinhaltet die notwendige Handschachtung 0,3m vor und hinter dem kreuzenden Objekt auf gesamter Breite und Tiefe des Rohrgrabens sowie den Wechsel der Verbauart auf Holzbohlenverbau.
Wiederherstellung der Versorgungstrasse gem. den Angaben des Betreibers, inkl. der Trassenwarnbänder.
Kabelschutzanweisungen der Versorgungsträger sind
einzuhalten.
Alle vorgefundenen Kabel sind verständlich und für Dritte nachvollziehbar in einem prüffähigen Aufmaß zu dokumentieren. Die Angabe der Stationierungen sind zwingend erforderlich.
Menge: 1,000 Stck

**3.2.80 Kabelkreuzung - längs**
Versorgungskabel jeglicher Art in Betrieb, die längs der Baugrube verlaufen, freilegen und fachgerecht sichern.
Evtl. aufnehmen, seitliches lagern, sichern und wieder einbauen ist zu berücksichtigen.
Kabelbündel bzw. Kabeltrasse bis 50 cm Breite werden als 1 Kabel berechnet.
Erschwernisse und Behinderungen bei der Baugrubenherstellung und -sicherung sind zu berücksichtigen. Dies beinhaltet die notwendige Handschachtung 0,3m links und rechst von dem kreuzenden Objekt auf gesamter Länge und Tiefe des Rohrgrabens sowie den Wechsel der Verbauart auf Holzbohlenverbau.
Wiederherstellung der Versorgungstrasse gem. den Angaben des Betreibers, inkl. der Trassenwarnbänder.
Kabelschutzanweisungen der Versorgungsträger sind
einzuhalten.
Alle vorgefundenen Kabel sind verständlich und für Dritte nachvollziehbar in einem prüffähigen Aufmaß zu dokumentieren. Die Angabe der Stationierungen sind zwingend erforderlich.
Menge: 5,000 m

**3.2.90 Leitungskreuzung - quer**
Ver- und Entsorgungsleitungen jeglicher Art in Betrieb, die rechtwinklig oder diagonal die Baugrube kreuzen, freilegen und fachgerecht sichern.
Material : Kunststoff, Guss, etc.
Durchmesser bis DN 250 mm
Erschwernisse und Behinderungen bei der Baugrubenherstellung und -sicherung sind zu berücksichtigen. Dies beinhaltet die notwendige Handschachtung 0,3m vor und hinter dem kreuzenden Objekt auf gesamter Breite und Tiefe des Rohrgrabens sowie den Wechsel der Verbauart auf Holzbohlenverbau.
Wiederherstellung der Versorgungstrasse gem. den Angaben des Betreibers, inkl. der Trassenwarnbänder.
Schutzanweisungen der Versorgungsträger sind
einzuhalten.
Alle vorgefundenen Leitungen sind verständlich und für Dritte nachvollziehbar in einem prüffähigen Aufmaß zu dokumentieren. Die Angabe der Stationierungen sind zwingend erforderlich.
Menge: 1,000 Stck

**3.2.100 Leitungskreuzung - längs**
Ver- und Entsorgungsleitungen jeglicher Art in Betrieb, die in Längsrichtung zur Baugrube verlaufen, freilegen und fachgerecht sichern.
Material : Kunststoff, Guss, etc.
Durchmesser bis DN 250 mm
Erschwernisse und Behinderungen bei der Baugrubenherstellung und -sicherung sind zu berücksichtigen. Dies beinhaltet die notwendige Handschachtung 0,3m links und rechst von dem kreuzenden Objekt auf gesamter Länge und Tiefe des Rohrgrabens sowie den Wechsel der Verbauart auf Holzbohlenverbau.
Wiederherstellung der Versorgungstrasse gem. den Angaben des Betreibers, inkl. der Trassenwarnbänder.
Schutzanweisungen der Versorgungsträger sind
einzuhalten.
Alle vorgefundenen Leitungen sind verständlich und für Dritte nachvollziehbar in einem prüffähigen Aufmaß zu dokumentieren. Die Angabe der Stationierungen sind zwingend erforderlich.
Menge: 5,000 m

**3.2.110 Aufrechterhaltung der Vorflut SW**
*** Pauschalposition
Aufrechterhaltung der Kanalvorflut für den gesamten Schmutzwasserkanal während der gesamten Bauzeit  zum schadlosen Überleiten der anfallenden Wassermengen. Die Aufrechterhaltung hat durch Überpumpen des anfallenden Wassers oder Heberanlagen  in die nächste  Haltung zu erfolgen, ein Rückstau im Kanalsystem wird nicht zugelassen. Es ist eine ausreichend dimensionierte Anlage, mit den erforderlichen Rohren bzw. Schläuchen vorzuhalten.
Diese Position beinhaltet die Lieferung, Unterhaltung, Sicherung, Auf- und Abbau der gesamten Anlage, das Abdichten der vorh. Rohrleitungen, sowie erf. Erd- und Nebenarbeiten.  Schäden die beim Ausfall oder unsachgemäßen Betrieb der Anlage entstehen gehen zu Lasten des AN.
Diese Position gilt im Wesentlichen für Bauzwischenzustände, z.B. bei der Herstellung von Haus-Anschlussleitungen und der Umbindung des SW-Kanals

max. Q = 20 l/s
Menge: 1,000 psch

**3.2.120 PP-Rohre DN 200 - SN 10**
Kunststoffkanalrohre PP SN 10 - DN 200; Farbe orange
Hochlast-Vollwand-Kanalrohre mit Steckmuffe, mit fest eingelegtem SL-Sicherheitsdichtungssystem mit Dichtung aus EDPM, nach DIN EN 1852, hochabriebfest,

ohne Zusatz von Füllstoffen

Werkstoff:  PP

Hersteller/Typ '....................................................' vom Bieter einzutragen
.

in frei wählbaren Baulängen. Auflager aus nichtbindigem Boden,
Auflagerwinkel 90 Grad, im vorbereitetem Graben höhen- und fluchtgerecht verlegen und Leitungszone einsanden. Ist hier einzukalkulieren.
Die Schachtanschlüsse sind in dieser Position zu berücksichtigen.
Hinweis: Formteile dürfen nicht gekürzt werden!
Menge: 10,000 m

**3.2.130 Dichtheitsprüfung - Kontrollschächte**
Dichtheitsprüfung von Kontrollschächten durchführen. Die Wasserdichtheit der Schächte gemäß DIN EN 1610 ist nachzuweisen und zu protokollieren. Die Protokolle sind mit der Schlussrechnung vorzulegen, einschl. der Abdichtung der Rohrleitungen mit Kanal-Blasen etc. sowie  der Gestellung des Wassers für die Dichtheitsprüfung.
Menge: 1,000 Stck

**3.2.140 Dichtheitsprüfung - Kanal**
Dichtigkeitsprüfung des Schmutzwasserkanals mit einer Luftdruckprüfung nach DIN EN 1610. durchführen.
Prüfverfahren LC : 100 mbar
Der gesamte Prüfvorgang ist aufzuzeichnen und ein entsprechendes Protokoll  anzufertigen.
In dieser Position ist zu berücksichtigen, das die Dichtheitsprüfung abschnittsweise zwischen den Anschlußstutzen zu erfolgen hat.

Durchmesser : bis 300 mm
Menge: 10,000 m

**3.2.150 Abnahmeinspektion - Hauptkanal**
Optische Inspektion für die neu verbauten RW-Kanäle und -Leitungenanalalisation. Diese Leistung beinhaltet neben der Kanalinspektion per Kanal-TV das Auflisten von Daten, Kennzeichnung der Schäden und das Anfertigen von Videoaufzeichnungen
Foto- und Videomaterial sind in dieser Pos. zu berücksichtigen.
Durchmesser bis DN 300 mm
Menge: 10,000 m

*Hinweis: Kontrollschächte*
Vorbemerkungen - Kontrollschächte:
Für jeden Kunststoffschacht ist vor der Bestellung ein Schachtdatenblatt bei der örtlichen Bauüberwachung zur Freigabe einzureichen.

**3.2.160 PP - Schacht DN 1000 - S1**
Kanalschacht aus Polypropylen ohne Füllstoffe, DN 1000, aus Kunststoff-Fertigteilen gemäß DIN EN 476 bzw. DIN 1986 Teil 1, Farbe orangebraun, bestehend aus Schachtboden, Schachtring und Schachtkonus,
liefern sowie höhen- und fluchtgerecht in vorhandene
Schachtgrube nach DIN EN 1610 und den Verlegerichtlinien des
Herstellers einbauen inkl. aller Nebenarbeiten
Bauhöhe:  ca. 2,10 m
Gerinne:  DN 300
Berme:  gleich Gerinnehöhe

Ablauf:  0 gon, PP DN 100
Zulauf:  50 gon PP DN 150
Zulauf:  100 gon PP DN 150
Zulauf:  180 gon PP DN 150
Zulauf:  300 gon PP DN 300

angebotenes Fabrikat:
'....................................................'
Menge: 1,000 Stck

**3.2.170 Schachtabdeckungen Klasse D**
gusseiserne Schachtabdeckung; selbstnivellierend mit doppelt dämpfender Einlage in Rahmen und Deckel, mit Lüftungsöffnungen, 610 mm Schlupfweite, Klasse D400 nach DIN EN 124 einschl. eines verzinkten Schmutzfängers F DIN 1221 (mit Kreuzbügel)
Mit Kennzeichnung: Schmutzwasser

MeierGuss; Meilevel-A
Menge: 1,000 Stck

**3.2.180 Übergangsadapter / Rohrkupplung liefern und einbauen**
Rohrkupplung zur Rohrverbindung gemäß DIN EN 295 mit korrosionsresistenten Spannbandmontagegruppen zur variablen stufenlosen Verbindung von Abwasserrohren der gleichen Nennweite liefern und nach Einbauanleitung des Herstellers fachgerecht herstellen. Spannbänder aus austenitischem nicht rostendem Edelstahl nach DIN EN 100 88, EPDM-Dichtung nach DIN EN 681-1. Komplett liefern inkl. aller Form-, Dichtungs- und Befestigungsteile sowie sämtlicher Übergangs-Formstücke.

Zur Verbindung von PP DN 200 auf Beton-/ Steinzeug- oder GFK-Rohre DN 200 mm liefern und einbauen.

angebotenes Fabrikat:
'....................................................'
Menge: 2,000 Stck

### Bereich 4 Stundenlohnarbeiten

#### Abschnitt 4.1 Stundelohnarbeiten; Rückbau ehem. Einleistelle

*Hinweis: Stundenverrechnungssätze*
Stundenverrechnungssätze
Die Stundenverrechnungssätze enthalten unaufgegliedert:

- die Lohn- und Gehaltskosten einschl.  vermögenswirksamer Leistungen
- die tariflichen und übertariflichen  Zuschläge
- die Lohn- und Gehaltsnebenkosten
- die Gemeinkosten, Wagnis und Gewinn,  Beiträge an die tariflichen Sozialkassen  und die Winterbauumlage nach der gültigen Betriebsverordnung .

Der Stundenverrechnungssatz gilt unabhängig von der Anzahl der abgerechneten Stunden und den Bestimmungen der Stundenlohnab- rechnungsvorschriften. VOB/B § 2 Nr. 3 findet für Stundenlohnarbeiten keine Verwendung.

Stundenlohnarbeiten dürfen nur auf Anordnung oder mit Zustimmung des fachlich zuständigen Bauleiters durchgeführt werden. Sie sind mit der Schlussrechnung abzurechnen; sie können in Abschlagsrechnungen aufgeführt werden.

**4.1.10 Mittellohn**
für alle Berufsgruppen
Menge: 24,000 h

*Hinweis: Geräte und Maschinen*
Angeboten wird für das jeweilige Gerät/Maschine ein Verrechnungssatz, der sämtl. Aufwendungen enthält, wie z. B. An- und Abtransport zum Einsatzort, Betriebs-
und Schmierstoffe, Bedienungspersonal sowie alle Vorkehrungen für den betriebsbereiten Einsatz, Personalkosten für das Bedienungspersonal sind entsprechend Teil Personalkosten zu kalkulieren.

Die Verrechnungssätze aller Betriebskosten sind unter Beachtung der preisrechtlichen Vorschriften ermittelt. Sie gelten unabhängig von der Anzahl der abgerech-neten Stunden.

**4.1.20 für einen Hydraulikbagger**
100 KW, 0, 5 - 1, 0 m3 Schaufelinhalt
Menge: 8,000 h

**4.1.30 für einen Radlader**
für einen Radlader
50 kW, 0,5 - 1,0 m3 Schaufelinhalt
Menge: 8,000 h

**4.1.40 für einen Allradkipper 12 t Nutzlast**
Menge: 8,000 h

#### Abschnitt 4.2 Stundenlohnarbeiten; allgemeine Leistungen

*Hinweis: Stundenverrechnungssätze*
Stundenverrechnungssätze
Die Stundenverrechnungssätze enthalten unaufgegliedert:

- die Lohn- und Gehaltskosten einschl.  vermögenswirksamer Leistungen
- die tariflichen und übertariflichen  Zuschläge
- die Lohn- und Gehaltsnebenkosten
- die Gemeinkosten, Wagnis und Gewinn,  Beiträge an die tariflichen Sozialkassen  und die Winterbauumlage nach der gültigen Betriebsverordnung .

Der Stundenverrechnungssatz gilt unabhängig von der Anzahl der abgerechneten Stunden und den Bestimmungen der Stundenlohnab- rechnungsvorschriften. VOB/B § 2 Nr. 3 findet für Stundenlohnarbeiten keine Verwendung.

Stundenlohnarbeiten dürfen nur auf Anordnung oder mit Zustimmung des fachlich zuständigen Bauleiters durchgeführt werden. Sie sind mit der Schlussrechnung abzurechnen; sie können in Abschlagsrechnungen aufgeführt werden.

**4.2.10 Mittellohn**
für alle Berufsgruppen
Menge: 10,000 h

*Hinweis: Geräte und Maschinen*
Angeboten wird für das jeweilige Gerät/Maschine ein Verrechnungssatz, der sämtl. Aufwendungen enthält, wie z. B. An- und Abtransport zum Einsatzort, Betriebs-
und Schmierstoffe, Bedienungspersonal sowie alle Vorkehrungen für den betriebsbereiten Einsatz, Personalkosten für das Bedienungspersonal sind entsprechend Teil Personalkosten zu kalkulieren.

Die Verrechnungssätze aller Betriebskosten sind unter Beachtung der preisrechtlichen Vorschriften ermittelt. Sie gelten unabhängig von der Anzahl der abgerech-neten Stunden.

**4.2.20 für einen Hydraulikbagger**
100 KW, 0, 5 - 1, 0 m3 Schaufelinhalt
Menge: 5,000 h

**4.2.30 für einen Minibagger**
Menge: 5,000 h

**4.2.40 für einen Radlader**
für einen Radlader
50 kW, 0,5 - 1,0 m3 Schaufelinhalt
Menge: 5,000 h

**4.2.50 für einen Allradkipper 12 t Nutzlast**
Menge: 5,000 h

**4.2.60 für einen Saugbagger**
Menge: 5,000 h
